# Sanierung und Erweiterung Turnhalle Süd West AS Kosten
Angebotsaufforderung (GAEB 90, DA83)
Währung: EUR
Auftraggeber: Stadt Sangerhausen

## Los 19 Raffstore (Sportraumanbau und Bes
Datum: 17.09.26

*Hinweis*
Vorbemerkungen:

1. Lage der Baustelle:
Das Grundstück der Baustelle liegt im Stadtteil Südwest
von Sangerhausen.
Die Zufahrt zur Baustelle erfolgt über die Wilhelm-
Koenen- Straße.

Dem Bieter wird empfohlen, sich vor Abgabe des
Angebotes am Objekt über die Aufgabenstellung und über
alle kostenbeeinflussenden Gegebenheiten der Baustelle
genau und umfassend zu informieren..
Dies schließt auch die Möglichkeiten für die Errichtung
der Baustelle und die Zufahrtswege ein. Spätere
Forderungen, die sich aus Unterlassung dieses Punktes
ergeben, werden nicht anerkannt.

2.Angaben zur Ausführung:
An der bestehenden Turnhalle der Grundschule Südwest
soll ein Sportraumanbau errichtet werden.
Die Arbeiten werden während des laufenden Betriebes
ausgeführt.

Der Bieter garantiert mit Abgabe seines Angebotes,
dass er ausreichende Kapazitäten für eine fristgerechte
Ausführung der Leistungen zu Verfügung stellen kann.

Alle Maße sind am Bau/vor Ort zu nehmen und zu prüfen.
Es sind alle zutreffenden DIN-Vorschriften sowie
Richtlinien in ihrer aktuell gültigen form zu beachten.
Die Verarbeitungsvorschriften und -richtlinien der
Hersteller sind einzuhalten. Dem AG ist auf Verlangen
Einsicht in diese zu gewähren.

3. Baustelleneinrichtung:
Baustelleneinrichtungs- und Lagerflächen stehen
begrenzt, in Abstimmung mit dem Auftraggeber auf dem
Innenhof des Grundstücks zur Verfügung.
Bei der Baustelleneinrichtung sind die anerkannten
Regeln der Technik und die behördlichen Vorschriften
zu beachten. Der AN ist für die behördlichen und
berufsgenossenschaftlichen Verpflichtungen gegenüber
seinen Arbeitnehmern allein verantwortlich. Darüber
hinaus erforderliche weitere Baustelleneinrichtungen
sind Sache des Auftragnehmers und in die Preise des
Leistungsverzeichnisses einzukalkulieren. Dazu gehören
auch alle erforderlichen behördlichen Genehmigungen,
Materialien, Werkzeuge etc.

4. Montagehilfen:
Hilfsmittel die vom Bieter für die auszuführenden
Leistungen erforderlich gehalten werden, sind in die
Einheitspreise einzukalkulieren.

5. Abbruch / Bauschutt
Arbeitstägliches Beräumen der Baustelle ist
Vertragsgrundlage. Eine Zwischenlagerung von Baumüll
ist untersagt. Bei allen Leistungspositionen bei denen
Abfallmaterial entsteht, auch wenn nicht gesondert in
der Position vermerkt, ist das Abfallmaterial vom AN zu
entsorgen, einschließlich der Kosten für die Deponie.
Die zu entsorgenden Baustoffe sind entsprechend der
zurzeit geltenden Abfallsatzung des Gebietes zu
entsorgen. Der Auftraggeber ist berechtigt, sich
entsprechende Entsorgungsnachweise, Wiegekarten u.ä.
vom Auftragnehmer vorlegen zu lassen. Alle für die
ordnungsgemäße Entsorgung erforderlichen Kosten
einschließlich Transport sind in die Einheitspreise mit
einzukalkulieren.

6. Bauwasser / Baustrom / Sanitär
Der Auftragnehmer erhält vom AG Bauwasser, Baustrom und
gestellt.

7. Aufmaß
Die erforderlichen Aufmaße zur Rechnungslegung sind auf
der Baustelle zu nehmen und bilden die Grundlage jeder
Teilrechnung. Die den jeweiligen Abschlagsrechnungen
beigelegten Aufmassblätter sind nachprüfbar rechnerisch
und ggf. zeichnerisch anzufertigen. Bei Aufforderung
durch den AG sind die Aufmaße auf der Baustelle zu
belegen.

8. Vorschriften, Arbeitssicherheit
Für die Einhaltung aller gesetzlichen, behördlichen und
bauaufsichtlichen Vorschriften und Anordnungen sowie
die Einhaltung aller für die Unfallverhütung und
Sicherung der auf der Baustelle Beschäftigten
erforderlichen Schutzmaßnahmen haftet der Auftragnehmer
als verantwortlicher Bauleiter im Rahmen seines
Auftrages.

9. Emissionen, allgemeine Schutzmaßnahmen
Bei allen Arbeiten ist die Staubentwicklung durch
besondere, hierzu geeignete Maßnahmen auf ein
Mindestmaß zu beschränken. Entstehende
Verunreinigungen sind zu beseitigen. Der Schutz von
Bauteilen obliegt dem AN mit Mitteln seiner Wahl. Alle
Arbeiten sind so auszuführen, dass Beschädigungen an
angrenzenden Bauteilen ausgeschlossen bleiben.

10. Sonstiges Leistungen,
die für die Herstellung der Leistung und zur
mängelfreien Vertragserfüllung notwendig sind, sind mit
den EP der entsprechenden Einzelpositionen abgegolten.
Kleinere Mehrarbeiten, die im Rahmen der zulässigen
Rohbautoleranzen notwendig werden, berechtigen nicht zu
Mehrkosten.

11. Benennung Fabrikate
Die Benennung der Fabrikate ist verbindlich.

12. Leistung
Einzuhalten sind die einschlägigen Normen und
DIN-Vorschriften. Sollten sich während der Bauzeit
Normen ändern, so ist es Sache des AN daran
anzuschließen. Forderungen und Rechte kann der AN
hieraus nicht ableiten.
Im Einzelnen gelten folgende Bestimmungen: - VOB in
neuster Fassung - ATV - ZTV
Alle Arbeiten sind nach den anerkannten Regeln der
Baukunst sowie nach dem Stand der Technik auszuführen.
Darüber hinaus sind alle Materialien, Fahrt- und
Transportkosten sowie alle Nebenleistungen, die
notwendig sind, um ein Bauteil vollständig in der
beschriebenen Leistung herzustellen, in die
Einheitspreise einzukalkulieren. Der AN hat sich über
die örtlichen Gegebenheiten der Baustelle zu
informieren.
Maße sind vor Beginn der Arbeiten am Bauwerk zu
überprüfen. Materialien und Baustoffe müssen eine
gültige bauaufsichtliche Zulassung aufweisen. Lärm- und
Staubemissionen sind entsprechend dem Stand der Technik
zu vermeiden.
Der AG ist berechtigt, vor und nach einer
Auftragserteilung einzelne Positionen des LV´s zu
ändern
bzw. entfallen zu lassen.

13. Stundenlohnarbeiten
bedürfen der vorherigen Zustimmung der Bauleitung.
Stundenzettel sind der Bauleitung zur Unterschrift
vorzulegen. Nicht unterzeichnete Stundenzettel werden
bei der Abrechnung nicht berücksichtigt.

14. Auskünfte
Fragen und Auskünfte zur Leistungsbeschreibung sind
elektronisch über die Vergabeplattform zu stellen. Auf
gleichem Weg werden die Antworten veröffentlicht.

15.Folgende Anlagen werden dem Leistungsverzeichnis
beigefügt:

A-1.1 Lageplan Übersicht Bestand
A-1.1 Lageplan Übersicht NEU
A- 1.4 Lageplan NEU
A-1.11 Grundriss E
A-1.23 Fensterebene große Turnhalle
A-1.24 Fensterebene kleine Turnhalle
A-1.27 Grundriss EG gesamt
A-2.1 Ansichten mit AB
A-2.2 Ansichten mit AB

Arbeitsschutzmerkblatt:
1. Halten Sie sich nur dort auf, wo Sie auf Grund Ihres
Arbeitsauftrages Ihren
  Arbeitsplatz haben.
2. Entsprechend den auszuführenden Arbeiten sind
erforderliche Arbeitsschutzmittel und
  Schutzausrüstungen zu benutzen.
3. Auf der Baustelle gilt ein absolutes Alkohol- und
Rauchverbot!
4. Die Beschäftigten auf der Baustelle sind
verpflichtet, für die eigene und für die
  Sicherheit und Gesundheit anderer bei der Arbeit
Sorge zu tragen. Jede von Ihnen
  festgestellte unmittelbare Gefahr für Sicherheit
und Gesundheit sowie alle
  festgestellten Sicherheitsmängel müssen Sie
unverzüglich Ihrem Vorgesetzten
  oder der Bauleitung melden. Alle gefährlichen
Vorkommnisse sind meldepflichtig!
  Sie sind auch verpflichtet, für die Sicherheit und
Gesundheit der Personen zu
  sorgen, die von ihren Handlungen oder
Unterlassungen bei der Arbeit betroffen
  sind.
5. Die Beschäftigten auf der Baustelle sind
verpflichtet, Werkzeuge, Arbeitsstoffe,
  Transportmittel und sonstige Arbeitsmittel nur
bestimmungsgemäß zu verwenden.
6. Das Entfernen oder Ändern von
Sicherheitskennzeichnungen,
  Sicherheitseinrichtungen, Gerüstteile bzw.
Absperrungen ist nur befugten
  Vorgesetzten gestattet bzw. unterliegt der
Weisungsbefugnis.
7. Die Baustellen- Brandschutzordnung ist einzuhalten.
Informieren Sie sich über
  die örtlichen Brandbekämpfungsvorkehrungen und die
Standorte der
  Brandbekämpfungsmittel, Sammelpunkte usw.
8. Bei der Verwendung von elektrischen Werkzeugen und
Ausrüstungen sind der
  ordnungsgemäße Zustand und die vorgeschriebenen
Prüfungen (Prüffristen) zu
  beachten. Die verwendeten Werkzeuge, Maschinen und
Geräte müssen frei von
  Beschädigungen und für die auszuführende Tätigkeit
geeignet sein.
  Beachten Sie die geltenden Betriebsanweisungen und
Bedienungsanleitungen!
9. Jede Firma hat einen eigenen ausgebildeten
Ersthelfer zu benennen, welcher
  sich während der Arbeitszeit auf der Baustelle
aufhält.
10. Der Baustellenbereich ist regelmäßig zu reinigen
und sauber zu halten. Abfälle
  sind in geeigneten Behältern zu sammeln und zu
selbst entsorgen. Behältnisse für
  Gefahrstoffe sind gesondert zu erfassen.
11. Bei Arbeitsunfällen ist zu beachten:
      - Jeder Unfall ist der Bauleitung zu melden.
      - Die Erste Hilfe erfolgt durch ausgebildete
Ersthelfer am Unfallort oder im
  Sanitätsraum.
      - Wenn aufgrund einer Verletzung mit
Arbeitsunfähigkeit zu rechnen ist, muss
  eine Vorstellung bei einem Durchgangsarzt
erfolgen.
     - Bei schweren Verletzungen hat ein sofortiger und
schonender Transport, unter
  Einschaltung des Rettungsdienstes, in ein
Krankenhaus zu erfolgen.

### Gewerk 01 Raffstoreanlage (Sportraumanbau Bestands

*Hinweis*
Raffstore -  freitragende Ausführung
Bedienung: Motor, 230 V AC
Lamellen: 80 mm, randgebördelt
Blende: U-Blende ,dreiseitige U-Blende,U-Form
umschließt das Lamellenpaket von vorne,unten und hinten
Abmessungen Blende: 235 x 150 x 235 mm
Länge der Blende: 2666 mm
Blendenbefestigung: freitragend auf bzw. zwischen den
Führungsschienen
Aluminium Einfach-Führungsschiene,stranggepresst,
einläufig (einfache )Schiene zur seitlichen
Lamellenführung,
 25 x 50 mm (Mittenschiene bei Reihenanlagen:
Aluminium Doppel-Führungsschiene für Raffstore,
extrem stabil, 50 x 50 mm)

Führung:
Befestigung: Führungsschienenhalter zur stabilen
Befestigung der vertikalen Führungsschienen am
Montageuntergrund
Lamellenfarbe: einbrennlackiert gemäß  Kollektion des
Herstellers, Preisgruppe 1

Endschiene: Aluminium, stranggepresst, mit Kunststoff-
Endkappen
Farbe Schwarz
Kunststoffteile/textile

Bänder:

Farbe Aluminiumteile
pulverbeschichtet gemäß Herstellerfarben in den
Qualitäten
Matt, hochwetterfest (HWF)

Farbe Aluminiumteile:

Maße zzgl. notwendiger Pakethöhe

Montageuntergrund: Aluminiumfenster und Pfosten-Riegel-
Fassade aus Aluminium

Angebotenes Fabrikat:.'...'

#### Titel 01.01 Raffstore -kleine Turnhalle

**01.01.0010 Fenster BF 7 und BF 7.1 -Raffstoreanlage**
Fenster BF 7.1
Komplett-Raffstore (freitragend)

Abmessungen: 2,65 m x 2,216 m

Abmessungen Blende: 190 x150 x190 mm
Länge Blende: 2650 mm,2-teilig gestoßen

Angebotenes Fabrikat: '...'
Menge: 8,000 St

#### Titel 01.02 Raffstoreelement - große Turnhalle Besta

**01.02.0010 Fenster BF 5.1 und BF 5.1-Komplettraffstoreanlage**
Fenster BF 5.1 und BF 5.1

Komplett-Raffstore (freitragend)

Abmessungen: 2,65 m x  5,20m

Aufgrund der Behanghöhe muss eine zusätzliche
Blendenbefestigung an der Fassade angebracht werden.

Angebotenes Fabrikat: '...'
Menge: 12,000 St

#### Titel 01.03 Raffstoreanlage Sportraumanbau

**01.03.0010 Fenster A und Fenster A.1-Raffstore**
Fenster A und Fenster A.1

Komplett-Raffstoreanlage (freitragend)
Gruppenanlage zweiteilig, 1  Motor

Abmessung Fenster: 4,80 m x 1,135 m

Kupplung: Anfang  2,40 m x 1,306 m
Kupplung: Ende  2,40 m x 1,306 m

Abmessungen Blende: 385 x 150 x 385 mm
Länge Blende: 4800 mm

Maße: Fertigmaß inklusive Pakethöhe

Angebotenes Fabrikat: '...'
Menge: 9,000 St

#### Titel 01.04 Sonderpulver

**01.04.0010 Mehrpreis für Sonderpulver**
Menge: 1,000 St

USt %: 19,00
